# AEX/SBFM1067 Batería 10 cilindros FE-13 de 67 L - AEX/SBFM1067. Batería 10 cilindros FE-13 de 67 L Aguilera

- Propiedad del archivo: CONSTRUNARIO
- Formato: FIEBDC-3/2012
- Programa: Construnario Versión 3.51
- Fecha de los precios: 14/11/2023
- Divisa: EUR

**AEXSBFM1067** u AEX/SBFM1067 Batería 10 cilindros FE-13 de 67 L - AEX/SBFM1067. Batería 10 cilindros FE-13 de 67 L Aguilera
Precio: 16436.00
Batería 10 cilindros FE-13 de 67 L de Aguilera Electrónica.
