# AEX/SBFM11120D Batería 11 cilindros de 120 L HFC 227ea D/F - AEX/SBFM11120D. Batería 11 cilindros de 120 L HFC 227ea D/F Aguilera

- Propiedad del archivo: CONSTRUNARIO
- Formato: FIEBDC-3/2012
- Programa: Construnario Versión 3.51
- Fecha de los precios: 14/11/2023
- Divisa: EUR

**AEXSBFM11120D** u AEX/SBFM11120D Batería 11 cilindros de 120 L HFC 227ea D/F - AEX/SBFM11120D. Batería 11 cilindros de 120 L HFC 227ea D/F Aguilera
Precio: 28490.00
Batería 11 cilindros de 120 L HFC 227ea D/F de Aguilera Electrónica.
