# AEX/SBFM1180 Batería 11 cilindros de 80 L HFC 227ea - AEX/SBFM1180. Batería 11 cilindros de 80 L HFC 227ea Aguilera

- Propiedad del archivo: CONSTRUNARIO
- Formato: FIEBDC-3/2012
- Programa: Construnario Versión 3.51
- Fecha de los precios: 14/11/2023
- Divisa: EUR

**AEXSBFM1180** u AEX/SBFM1180 Batería 11 cilindros de 80 L HFC 227ea - AEX/SBFM1180. Batería 11 cilindros de 80 L HFC 227ea Aguilera
Precio: 23405.00
Batería 11 cilindros de 80 L HFC 227ea de Aguilera Electrónica.
