# AEX/SBFM1267 Batería 12 cilindros FE-13 de 67 L - AEX/SBFM1267. Batería 12 cilindros FE-13 de 67 L Aguilera

- Propiedad del archivo: CONSTRUNARIO
- Formato: FIEBDC-3/2012
- Programa: Construnario Versión 3.51
- Fecha de los precios: 14/11/2023
- Divisa: EUR

**AEXSBFM1267** u AEX/SBFM1267 Batería 12 cilindros FE-13 de 67 L - AEX/SBFM1267. Batería 12 cilindros FE-13 de 67 L Aguilera
Precio: 19207.00
Batería 12 cilindros FE-13 de 67 L de Aguilera Electrónica.
