# AEX/SBFM20120D Batería 20 cilindros de 120 L HFC 227ea D/F - AEX/SBFM20120D. Batería 20 cilindros de 120 L HFC 227ea D/F Aguilera

- Propiedad del archivo: CONSTRUNARIO
- Formato: FIEBDC-3/2012
- Programa: Construnario Versión 3.51
- Fecha de los precios: 14/11/2023
- Divisa: EUR

**AEXSBFM20120D** u AEX/SBFM20120D Batería 20 cilindros de 120 L HFC 227ea D/F - AEX/SBFM20120D. Batería 20 cilindros de 120 L HFC 227ea D/F Aguilera
Precio: 50079.00
Batería 20 cilindros de 120 L HFC 227ea D/F de Aguilera Electrónica.
