# AEX/SBFM2120 Batería 2 cilindros de 120 L HFC 227ea - AEX/SBFM2120. Batería 2 cilindros de 120 L HFC 227ea Aguilera

- Propiedad del archivo: CONSTRUNARIO
- Formato: FIEBDC-3/2012
- Programa: Construnario Versión 3.51
- Fecha de los precios: 14/11/2023
- Divisa: EUR

**AEXSBFM2120** u AEX/SBFM2120 Batería 2 cilindros de 120 L HFC 227ea - AEX/SBFM2120. Batería 2 cilindros de 120 L HFC 227ea Aguilera
Precio: 5558.00
Batería 2 cilindros de 120 L HFC 227ea de Aguilera Electrónica.
