# AEX/SBFM267 - Batería 67 litros - 2 cilindros - Baterías formadas con cilindros de 67 l en una fila Aguilera

- Propiedad del archivo: CONSTRUNARIO
- Formato: FIEBDC-3/2012
- Programa: Construnario Versión 3.51
- Fecha de los precios: 14/11/2023
- Divisa: EUR

**AEXSBFM267** u AEX/SBFM267 - Batería 67 litros - 2 cilindros - Baterías formadas con cilindros de 67 l en una fila Aguilera
Precio: 3408.00
Baterías de alta presión formadas por cilindros de 67, 80 y 120L de capacidad cada uno. Fabricados en acero tratado térmicamente sin soldadura (según Directiva Europea 84/525/CEE). Presión de trabajo 42 bar, presión de pruebas 250 bar, temperatura de servicio de -20 ºC a + 50 ºC. Grabadas y pintadas en color rojo. Equipados con: Válvula principal con apertura neumática a través del cabezal. Válvulas antirretorno. Manómetro. Latiguillos para el accionamiento neumático de disparo y latiguillos de descarga. Ensamblados en bastidor metálico con doble travesaño de fijación y colector de descarga con brida de acoplamiento a la instalación y válvula de descompresión. Los bastidores se fabrican para el montaje de cilindros en una o dos filas, con o sin pesaje. Observaciones: A. Hasta 9 cilindros, el disparo neumático de la batería se realiza convirtiendo a uno de los cilindros en cilindro piloto, para lo cual, se dota a su válvula con solenoide de disparo automático y palanca para el disparo manual. B. A partir de 10 cilindros, las baterías van equipadas con un botellín piloto de disparo que está formado por: Un cilindro de 5 L cargado con CO2, provisto con válvula principal de 1”, solenoide a 24V para el disparo automático y palanca para el disparo manual. C. El importe de los sistemas de disparo, descritos en el punto A y B, han sido incluidos en los precios de las baterías. D. En las baterías de una fila solo se reflejan los precios hasta 14 cilindros; para más cilindros se aplica el precio de los de doble fila hasta los 20 cilindros, para más de 20 cilindros se suman baterías.
