# AEX/SBFM567 Batería 5 cilindros FE-13 de 67 L - AEX/SBFM567. Batería 5 cilindros FE-13 de 67 L Aguilera

- Propiedad del archivo: CONSTRUNARIO
- Formato: FIEBDC-3/2012
- Programa: Construnario Versión 3.51
- Fecha de los precios: 14/11/2023
- Divisa: EUR

**AEXSBFM567** u AEX/SBFM567 Batería 5 cilindros FE-13 de 67 L - AEX/SBFM567. Batería 5 cilindros FE-13 de 67 L Aguilera
Precio: 7822.00
Batería 5 cilindros FE-13 de 67 L de Aguilera Electrónica.
