# AEX/SBFM680 Batería 6 cilindros de 80 L HFC 227ea - AEX/SBFM680. Batería 6 cilindros de 80 L HFC 227ea Aguilera

- Propiedad del archivo: CONSTRUNARIO
- Formato: FIEBDC-3/2012
- Programa: Construnario Versión 3.51
- Fecha de los precios: 14/11/2023
- Divisa: EUR

**AEXSBFM680** u AEX/SBFM680 Batería 6 cilindros de 80 L HFC 227ea - AEX/SBFM680. Batería 6 cilindros de 80 L HFC 227ea Aguilera
Precio: 12403.00
Batería 6 cilindros de 80 L HFC 227ea de Aguilera Electrónica.
