# AEX/SBFM7120 Batería 7 cilindros de 120 L HFC 227ea - AEX/SBFM7120. Batería 7 cilindros de 120 L HFC 227ea Aguilera

- Propiedad del archivo: CONSTRUNARIO
- Formato: FIEBDC-3/2012
- Programa: Construnario Versión 3.51
- Fecha de los precios: 14/11/2023
- Divisa: EUR

**AEXSBFM7120** u AEX/SBFM7120 Batería 7 cilindros de 120 L HFC 227ea - AEX/SBFM7120. Batería 7 cilindros de 120 L HFC 227ea Aguilera
Precio: 18297.00
Batería 7 cilindros de 120 L HFC 227ea de Aguilera Electrónica.
