# AEX/SBP1120FM Cilindro autónomo 120 L con pesaje continuo HFC227ea - AEX/SBP1120FM Cilindro autónomo 120 L con pesaje continuo HFC227ea Aguilera

- Propiedad del archivo: CONSTRUNARIO
- Formato: FIEBDC-3/2012
- Programa: Construnario Versión 3.51
- Fecha de los precios: 14/11/2023
- Divisa: EUR

**AEXSBP1120FM** u AEX/SBP1120FM Cilindro autónomo 120 L con pesaje continuo HFC227ea - AEX/SBP1120FM Cilindro autónomo 120 L con pesaje continuo HFC227ea Aguilera
Precio: 3106.00
Cilindro autónomo 120 L con pesaje continuo HFC227ea de Aguilera Electrónica.
