# AEX/SBP1180FM. Batería 11 cilindros de 80 L con pesaje continuo HFC 227ea - AEX/SBP1180FM. Batería 11 cilindros de 80 L con pesaje continuo HFC 227ea Aguilera

- Propiedad del archivo: CONSTRUNARIO
- Formato: FIEBDC-3/2012
- Programa: Construnario Versión 3.51
- Fecha de los precios: 14/11/2023
- Divisa: EUR

**AEXSBP1180FM** u AEX/SBP1180FM. Batería 11 cilindros de 80 L con pesaje continuo HFC 227ea - AEX/SBP1180FM. Batería 11 cilindros de 80 L con pesaje continuo HFC 227ea Aguilera
Precio: 28082.00
Batería 11 cilindros de 80 L con pesaje continuo HFC 227ea de Aguilera Electrónica.
