# AEX/SBP12120FM. Batería 12 cilindros de 120 L con pesaje continuo HFC 227ea - AEX/SBP12120FM. Batería 12 cilindros de 120 L con pesaje continuo HFC 227ea Aguilera

- Propiedad del archivo: CONSTRUNARIO
- Formato: FIEBDC-3/2012
- Programa: Construnario Versión 3.51
- Fecha de los precios: 14/11/2023
- Divisa: EUR

**AEXSBP12120FM** u AEX/SBP12120FM. Batería 12 cilindros de 120 L con pesaje continuo HFC 227ea - AEX/SBP12120FM. Batería 12 cilindros de 120 L con pesaje continuo HFC 227ea Aguilera
Precio: 36177.00
Batería 12 cilindros de 120 L con pesaje continuo HFC 227ea de Aguilera Electrónica.
