# AEX/SBP1280. Batería 12 cilindros CO2 de 80 L con pesaje continuo - AEX/SBP1280. Batería 12 cilindros CO2 de 80 L con pesaje continuo Aguilera

- Propiedad del archivo: CONSTRUNARIO
- Formato: FIEBDC-3/2012
- Programa: Construnario Versión 3.51
- Fecha de los precios: 14/11/2023
- Divisa: EUR

**AEXSBP1280** u AEX/SBP1280. Batería 12 cilindros CO2 de 80 L con pesaje continuo - AEX/SBP1280. Batería 12 cilindros CO2 de 80 L con pesaje continuo Aguilera
Precio: 17609.00
Batería 12 cilindros CO2 de 80 L con pesaje continuo de Aguilera Electrónica.
