# AEX/SBP14FM - Cilindro autónomo - capacidad 4,7 - Cilindros autónomos de 5 a 120L con pesaje continuo Aguilera

- Propiedad del archivo: CONSTRUNARIO
- Formato: FIEBDC-3/2012
- Programa: Construnario Versión 3.51
- Fecha de los precios: 14/11/2023
- Divisa: EUR

**AEXSBP14FM** u AEX/SBP14FM - Cilindro autónomo - capacidad 4,7 - Cilindros autónomos de 5 a 120L con pesaje continuo Aguilera
Precio: 1432.00
Cilindros de alta presión, fabricados en acero aleado tratado térmicamente sin soldadura (según instrucción MIE AP7 de aparatos a presión y Directiva Europea 84/525/CEE). Presión de trabajo 42 bar, presión de pruebas 250bar, temperatura de servicio de -20ºC a +50ºC, grabados y pintados en color rojo (RAL 3002). Equipados con: Válvula principal, fabricada en latón forjado con pistón y eje en acero inoxidable. Provista con disco de seguridad y válvula de alivio para evitar el disparo en caso de pequeñas fugas. Tubo sifón. Solenoide de disparo. (Alimentación 24 V y 500 mA de consumo). Equipo microprocesado de pesaje continuo, donde el peso de cada botella se controla individualmente por un Equipo Analógico patentado Mod. AEX/CPC. Unidad programable que detecta la perdida de peso desde 200 gramos formada básicamente por: célula electrónica, microprocesador y display digital que refleja el peso permanentemente. Se suministra con tensor, que permite elevar el cilindro fácilmente, conectores con latiguillos montados para su conexión y resto de complementos. Ensamblados en bastidor metálico especial para pesaje continuo, colector de descarga con rosca de acoplamiento a la instalación y válvula de descompresión. Observaciones: A. Los cilindros de 80 y 120L se suministran con válvula AE-250 de 2 1/2”. Provistos con herrajes para su fijación, brida y caperuza metálica para protección de la válvula y sus accesorios durante el transporte. Los cilindros de 67, 50.3, 40.2 y 26.8 L se suministran con válvula AE-160 de 1 1/2”. Los cilindros de 13.4, 6.7 y 4.7L se suministran con válvula AE-100 de 1”. B. Cada cilindro dispone de los correspondientes certificados emitidos por la Consejería de Industria y se encuentran a disposición de los clientes en nuestros archivos.
