# AEX/SBP16120FMD Batería 16 cilindros de 120 L con pesaje continuo HFC 227ea D/F - AEX/SBP16120FMD. Batería 16 cilindros de 120 L con pesaje continuo HFC 227ea D/F Aguilera

- Propiedad del archivo: CONSTRUNARIO
- Formato: FIEBDC-3/2012
- Programa: Construnario Versión 3.51
- Fecha de los precios: 14/11/2023
- Divisa: EUR

**AEXSBP16120FMD** u AEX/SBP16120FMD Batería 16 cilindros de 120 L con pesaje continuo HFC 227ea D/F - AEX/SBP16120FMD. Batería 16 cilindros de 120 L con pesaje continuo HFC 227ea D/F Aguilera
Precio: 47019.00
Batería 16 cilindros de 120 L con pesaje continuo HFC 227ea D/F de Aguilera Electrónica.
