# AEX/SBP167 - Cilindros autónomos - 67 l - Cilindros autónomos de 4.7 a 80L con pesaje continuo para CO2 Aguilera

- Propiedad del archivo: CONSTRUNARIO
- Formato: FIEBDC-3/2012
- Programa: Construnario Versión 3.51
- Fecha de los precios: 14/11/2023
- Divisa: EUR

**AEXSBP167** u AEX/SBP167 - Cilindros autónomos - 67 l - Cilindros autónomos de 4.7 a 80L con pesaje continuo para CO2 Aguilera
Precio: 1865.00
Cilindros de alta presión, fabricados en acero aleado tratado térmicamente sin soldadura, (según instrucción MIE AP7 de aparatos a presión y Directiva Europea 84/525/CEE). Presión de trabajo 60 bar, presión de prueba 250 bar, temperatura de servicio de -20ºC a +50ºC. Grabados y pintados según normativa. Equipados con: - Válvula principal AE-100 de 1” fabricada en latón forjado con pistón y eje de acero inoxidable. Provista con disco de seguridad y válvula de alivio para evitar el disparo en caso de pequeñas fugas. - Tubo sifón. - Solenoide de disparo (alimentación 24V y 500mA de consumo) - Brida. - Caperuzo protector. - Equipo microprocesado de pesaje continuo, donde el peso de cada cilindro se controla individualmente por un equipo analógico Mod. AEX/CPC. Unidad programable que detecta la perdida de peso desde 200 gramos formada básicamente por célula electrónica, microprocesador y display digital que refleja el peso permanentemente. Se suministra con tensor, que permite elevar la botella fácilmente, conectores con latiguillos montados para su conexión y resto de complementos. - Ensamblados en bastidor metálico especial para pesaje continuo y colector de descarga con rosca de acoplamiento a la instalación. Observaciones: - Cada cilindro dispone de los correspondientes certificados emitidos por la Consejería de Industria y se encuentra a disposición de los clientes en nuestros archivos.
