# AEX/SBP1780D - Batería CO2 17 botellas 80 l doble fila+pesaje - AEX/SBP1780D. Batería 17 cilindros CO2 de 80 L con pesaje continuo (en doble fila) Aguilera

- Propiedad del archivo: CONSTRUNARIO
- Formato: FIEBDC-3/2012
- Programa: Construnario Versión 3.51
- Fecha de los precios: 14/11/2023
- Divisa: EUR

**AEXSBP1780D** u AEX/SBP1780D - Batería CO2 17 botellas 80 l doble fila+pesaje - AEX/SBP1780D. Batería 17 cilindros CO2 de 80 L con pesaje continuo (en doble fila) Aguilera
Precio: 24781.00
Batería 17 cilindros CO2 de 80 L con pesaje continuo (en doble fila) de Aguilera Electrónica.
