# AEX/SBP267. Batería 2 cilindros CO2 de 67 L con pesaje continuo - AEX/SBP267. Batería 2 cilindros CO2 de 67 L con pesaje continuo Aguilera

- Propiedad del archivo: CONSTRUNARIO
- Formato: FIEBDC-3/2012
- Programa: Construnario Versión 3.51
- Fecha de los precios: 14/11/2023
- Divisa: EUR

**AEXSBP267** u AEX/SBP267. Batería 2 cilindros CO2 de 67 L con pesaje continuo - AEX/SBP267. Batería 2 cilindros CO2 de 67 L con pesaje continuo Aguilera
Precio: 3414.00
Batería 2 cilindros CO2 de 67 L con pesaje continuo de Aguilera Electrónica.
