# AEX/SBP480. Batería 4 cilindros CO2 de 80 L con pesaje continuo - AEX/SBP480. Batería 4 cilindros CO2 de 80 L con pesaje continuo Aguilera

- Propiedad del archivo: CONSTRUNARIO
- Formato: FIEBDC-3/2012
- Programa: Construnario Versión 3.51
- Fecha de los precios: 14/11/2023
- Divisa: EUR

**AEXSBP480** u AEX/SBP480. Batería 4 cilindros CO2 de 80 L con pesaje continuo - AEX/SBP480. Batería 4 cilindros CO2 de 80 L con pesaje continuo Aguilera
Precio: 6220.00
Batería 4 cilindros CO2 de 80 L con pesaje continuo de Aguilera Electrónica.
