# AEX/SBP767FM - Batería con cilindros de 67 l - 7 cilindros - Baterías formadas con cilindros de 67 l en una fila Aguilera

- Propiedad del archivo: CONSTRUNARIO
- Formato: FIEBDC-3/2012
- Programa: Construnario Versión 3.51
- Fecha de los precios: 14/11/2023
- Divisa: EUR

**AEXSBP767FM** u AEX/SBP767FM - Batería con cilindros de 67 l - 7 cilindros - Baterías formadas con cilindros de 67 l en una fila Aguilera
Precio: 13584.00
Baterías de alta presión formadas por cilindros de 67, 80 y 120L de capacidad cada uno. Fabricados en acero tratado térmicamente, sin soldadura (según instrucción MIE AP7 de aparatos a presión y Directiva Europea 84/525/CEE). Presión de trabajo 42 bar, Presión de prueba 250 bar, temperatura de servicio de -20ºC a +50ºC. Grabados y pintados en color rojo (RAL 3002). Equipados con válvula principal con apertura neumática a través del cabezal, válvulas antirretorno, latiguillos para el accionamiento neumático de disparo y latiguillos de descarga. Ensambladas en bastidor metálico especial para pesaje continuo, colector de descarga con brida de acoplamiento a la instalación y válvula de descompresión. El peso de cada cilindro se controla individualmente por un Equipo Analógico patentado Mod. AEX/CPC. Unidad programable que detecta la perdida de peso desde 200 gramos formada básicamente por: célula electrónica, microprocesador y display digital que refleja el peso permanentemente. Se suministra con tensor, que permite elevar el cilindro fácilmente, conectores con latiguillos montados para su conexión y resto de complementos. Observaciones: A. Hasta 9 cilindros, el disparo neumático de la batería se realiza convirtiendo a una de las botellas en botella piloto, para lo cual, se dota a su válvula con solenoide de disparo automático y palanca para el disparo manual. B. A partir de 10 cilindros, las baterías van equipadas con un botellín piloto de disparo que está formado por: una botella de 5L cargada con CO2, provista con sistema de pesaje continuo, válvula principal de 1”, solenoide a 24V para el disparo automático y palanca para el disparo manual. C. El importe de los sistemas de disparo, descritos en el punto A y B, han sido incluidos en los precios de las baterías”
