# AEX/SBP8120FM. Batería 8 cilindros de 120 L con pesaje continuo HFC 227ea - AEX/SBP8120FM. Batería 8 cilindros de 120 L con pesaje continuo HFC 227ea Aguilera

- Propiedad del archivo: CONSTRUNARIO
- Formato: FIEBDC-3/2012
- Programa: Construnario Versión 3.51
- Fecha de los precios: 14/11/2023
- Divisa: EUR

**AEXSBP8120FM** u AEX/SBP8120FM. Batería 8 cilindros de 120 L con pesaje continuo HFC 227ea - AEX/SBP8120FM. Batería 8 cilindros de 120 L con pesaje continuo HFC 227ea Aguilera
Precio: 23689.00
Batería 8 cilindros de 120 L con pesaje continuo HFC 227ea de Aguilera Electrónica.
