# AEX/SBP980. Batería 9 cilindros CO2 de 80 L con pesaje continuo - AEX/SBP980. Batería 9 cilindros CO2 de 80 L con pesaje continuo Aguilera

- Propiedad del archivo: CONSTRUNARIO
- Formato: FIEBDC-3/2012
- Programa: Construnario Versión 3.51
- Fecha de los precios: 14/11/2023
- Divisa: EUR

**AEXSBP980** u AEX/SBP980. Batería 9 cilindros CO2 de 80 L con pesaje continuo - AEX/SBP980. Batería 9 cilindros CO2 de 80 L con pesaje continuo Aguilera
Precio: 13402.00
Batería 9 cilindros CO2 de 80 L con pesaje continuo de Aguilera Electrónica.
