# AEX/SFADP - Adaptador del tubo de detección - Final de línea Aguilera

- Propiedad del archivo: CONSTRUNARIO
- Formato: FIEBDC-3/2012
- Programa: Construnario Versión 3.51
- Fecha de los precios: 14/11/2023
- Divisa: EUR

| Código | Ud | Descripción | Precio |
|---|---|---|---|
| AEXSFADP | u | AEX/SFADP - Adaptador del tubo de detección - Final de línea Aguilera | 44.35 |
