# AEX/SFK14.5 - Sistema de extinción para cocinas de 14.5 L - Cilindros para diferentes medidas Aguilera

- Propiedad del archivo: CONSTRUNARIO
- Formato: FIEBDC-3/2012
- Programa: Construnario Versión 3.51
- Fecha de los precios: 14/11/2023
- Divisa: EUR

**AEXSFK14.5** u AEX/SFK14.5 - Sistema de extinción para cocinas de 14.5 L - Cilindros para diferentes medidas Aguilera
Precio: 2626.00
Válvula de disparo con manómetro incorporado. Sistema de detección lineal mediante tubo sensor de temperatura. 8, 10, 12 y 15 metros de tubería por cada cilindro respectivamente. Manómetro final de línea. Herraje de sujeción del cilindro.
