# AEX/SFK6 - Sistema de extinción para cocinas de 6 L - Cilindros para diferentes medidas Aguilera

- Propiedad del archivo: CONSTRUNARIO
- Formato: FIEBDC-3/2012
- Programa: Construnario Versión 3.51
- Fecha de los precios: 14/11/2023
- Divisa: EUR

**AEXSFK6** u AEX/SFK6 - Sistema de extinción para cocinas de 6 L - Cilindros para diferentes medidas Aguilera
Precio: 1716.00
Válvula de disparo con manómetro incorporado. Sistema de detección lineal mediante tubo sensor de temperatura. 8, 10, 12 y 15 metros de tubería por cada cilindro respectivamente. Manómetro final de línea. Herraje de sujeción del cilindro.
