# AEX/SFKCFM - Final de línea con manómetro - Final de línea Aguilera

- Propiedad del archivo: CONSTRUNARIO
- Formato: FIEBDC-3/2012
- Programa: Construnario Versión 3.51
- Fecha de los precios: 14/11/2023
- Divisa: EUR

| Código | Ud | Descripción | Precio |
|---|---|---|---|
| AEXSFKCFM | u | AEX/SFKCFM - Final de línea con manómetro - Final de línea Aguilera | 99.00 |
