# AEX/SFKD1D - Difusor de acero inoxidable de descarga de un caudal direccional 3/8” hembra - Difusores Aguilera

- Propiedad del archivo: CONSTRUNARIO
- Formato: FIEBDC-3/2012
- Programa: Construnario Versión 3.51
- Fecha de los precios: 14/11/2023
- Divisa: EUR

| Código | Ud | Descripción | Precio |
|---|---|---|---|
| AEXSFKD1D | u | AEX/SFKD1D - Difusor de acero inoxidable de descarga de un caudal direccional 3/8” hembra - Difusores Aguilera | 41.25 |
