# AEX/SFKG. Litro agente extintor GUARDEX - Difusores y complementos Aguilera

- Propiedad del archivo: CONSTRUNARIO
- Formato: FIEBDC-3/2012
- Programa: Construnario Versión 3.51
- Fecha de los precios: 14/11/2023
- Divisa: EUR

**AEXSFKG** l AEX/SFKG. Litro agente extintor GUARDEX - Difusores y complementos Aguilera
Precio: 33.00
Litro agente extintor GUARDEX de Aguilera Electrónica.
