# AEX/SFKP - Actuador manual para sistemas - Actuadores Aguilera

- Propiedad del archivo: CONSTRUNARIO
- Formato: FIEBDC-3/2012
- Programa: Construnario Versión 3.51
- Fecha de los precios: 14/11/2023
- Divisa: EUR

| Código | Ud | Descripción | Precio |
|---|---|---|---|
| AEXSFKP | u | AEX/SFKP - Actuador manual para sistemas - Actuadores Aguilera | 138.60 |
