# AEX/SFKPS - Actuador manual con switch - Actuadores Aguilera

- Propiedad del archivo: CONSTRUNARIO
- Formato: FIEBDC-3/2012
- Programa: Construnario Versión 3.51
- Fecha de los precios: 14/11/2023
- Divisa: EUR

| Código | Ud | Descripción | Precio |
|---|---|---|---|
| AEXSFKPS | u | AEX/SFKPS - Actuador manual con switch - Actuadores Aguilera | 382.80 |
