# AEX/VS24 - Solenoide de disparo automático a 24 Vcc/500 mA - Elementos de disparo Aguilera

- Propiedad del archivo: CONSTRUNARIO
- Formato: FIEBDC-3/2012
- Programa: Construnario Versión 3.51
- Fecha de los precios: 14/11/2023
- Divisa: EUR

| Código | Ud | Descripción | Precio |
|---|---|---|---|
| AEXVS24 | u | AEX/VS24 - Solenoide de disparo automático a 24 Vcc/500 mA - Elementos de disparo Aguilera | 63.26 |
