# AEX/VS24DR - Solenoide para válvula direccional - Elementos de disparo Aguilera

- Propiedad del archivo: CONSTRUNARIO
- Formato: FIEBDC-3/2012
- Programa: Construnario Versión 3.51
- Fecha de los precios: 14/11/2023
- Divisa: EUR

| Código | Descripción | Precio |
|---|---|---|
| AEXVS24DR | AEX/VS24DR - Solenoide para válvula direccional - Elementos de disparo Aguilera | 242.00 |
