# Zócalo convencionales (versión alta 22 mm.), referencia AE/ZCA de Aguilera - Detectores Aguilera

- Propiedad del archivo: CONSTRUNARIO
- Formato: FIEBDC-3/2012
- Programa: Construnario Versión 3.51
- Fecha de los precios: 14/11/2023
- Divisa: EUR

**AEZCA** u Zócalo convencionales (versión alta 22 mm.), referencia AE/ZCA de Aguilera - Detectores Aguilera
Precio: 3.50
Fabricados por Aguilera Electrónica en ABS dotados con contactos de bayoneta, tuercas y arandelas para la conexión de los cables, todo en acero inoxidable. Permite el intercambio de los detectores convencionales. Según necesidades se suministra: Versión alta de 22 mm, que permite la entrada de tubo lateral, para canalizaciones vistas y versión baja de 10 mm, con sólo entrada superior para canalizaciones empotradas o falso techo.
