# AE/ZCO - Zócalo para detectores de monóxido - AE/ZCO-Zócalo para detectores de monóxido Aguilera

- Propiedad del archivo: CONSTRUNARIO
- Formato: FIEBDC-3/2012
- Programa: Construnario Versión 3.51
- Fecha de los precios: 14/11/2023
- Divisa: EUR

| Código | Ud | Descripción | Precio |
|---|---|---|---|
| AEZCO | u | AE/ZCO - Zócalo para detectores de monóxido - AE/ZCO-Zócalo para detectores de monóxido Aguilera | 4.15 |
