# Telecontrol de instalaciones, referencia AGE44 de Aguilera - Sistemas de control Aguilera

- Propiedad del archivo: CONSTRUNARIO
- Formato: FIEBDC-3/2012
- Programa: Construnario Versión 3.51
- Fecha de los precios: 14/11/2023
- Divisa: EUR

**AGE44** u Telecontrol de instalaciones, referencia AGE44 de Aguilera - Sistemas de control Aguilera
Precio: 900.00
Telecontrol de instalaciones AGE44 de Aguilera Electrónica. Sistema que permite el control y gestión remota de instalaciones de detección de incendios. El sistema de telecontrol de instalaciones AE/SATC aporta grandes e importantes ventajas en nuevas instalaciones, así como el mantenimiento de las actualmente en servicio. El sistema permite controlar a distancia cualquier instalación, basada en las centrales analógicas o algorítmicas de la serie SA. Se compone de un software de control AGE44 que permite presentar en el monitor del ordenador el panel de control de la central conectada a él y realizar cualquier acción sobre la central, tal como haríamos si estuviésemos delante de ella. Está especialmente indicado en aquellas instalaciones donde se quiere realizar un control a distancia a determinadas horas del día, en un lugar distinto donde se encuentra la central, por ejemplo puestos nocturnos de vigilantes. El sistema admite amplias posibilidades de redes de conexión: Puertos serie, RS-232 y RS-485, Red AE2NET INTERNET mediante protocolo TCP/IP.
