# Control remoto de instalaciones, referencia AGE46 de Aguilera - Sistemas de control Aguilera

- Propiedad del archivo: CONSTRUNARIO
- Formato: FIEBDC-3/2012
- Programa: Construnario Versión 3.51
- Fecha de los precios: 14/11/2023
- Divisa: EUR

**AGE46** u Control remoto de instalaciones, referencia AGE46 de Aguilera - Sistemas de control Aguilera
Precio: 2500.00
Control remoto de instalaciones AGE46 de Aguilera Electrónica, es una aplicación que permite controlar de forma remota instalaciones de Protección Contra Incendios basadas en puestos de control Europa II y Europa III. Para ello nos permite, entre otras cosas: Crear y mantener una base de datos de instalaciones, cada una de ellas gestionada por un puesto de control. Monitorizar el estado de las instalaciones definidas en la base de datos, mostrando el estado en tiempo real de cada una de ellas. Controlar remotamente cualquier instalación monitorizada, mediante un sistema que permite manejar el ordenador del puesto de control como si se estuviese delante de él. La conexión entre la aplicación y las instalaciones remotas se realiza empleando comunicaciones TCP/IP, lo que permite el acceso a cualquier instalación que disponga de este tipo de comunicaciones, independientemente de su ubicación geográfica. En los ordenadores que alojan los puestos de control a monitorizar deberá estar ejecutándose el servidor VNC (AGE46SRV), el cual nos proporcionará el acceso remoto a estos equipos.
