# AN/AC - Adaptador de mecha para fijación de difusores - Accesorios difusores Aguilera

- Propiedad del archivo: CONSTRUNARIO
- Formato: FIEBDC-3/2012
- Programa: Construnario Versión 3.51
- Fecha de los precios: 14/11/2023
- Divisa: EUR

| Código | Ud | Descripción | Precio |
|---|---|---|---|
| ANAC | u | AN/AC - Adaptador de mecha para fijación de difusores - Accesorios difusores Aguilera | 16.00 |
