# AN/ACR - Adaptador de rosca para fijación de difusores - Accesorios difusores Aguilera

- Propiedad del archivo: CONSTRUNARIO
- Formato: FIEBDC-3/2012
- Programa: Construnario Versión 3.51
- Fecha de los precios: 14/11/2023
- Divisa: EUR

| Código | Ud | Descripción | Precio |
|---|---|---|---|
| ANACR | u | AN/ACR - Adaptador de rosca para fijación de difusores - Accesorios difusores Aguilera | 15.50 |
