# AN/CA180T5. Difusor abierto 5 toberas (caudal de 2 a 25.5 L/min) 180º - Para pasillos entre estanterías Aguilera

- Propiedad del archivo: CONSTRUNARIO
- Formato: FIEBDC-3/2012
- Programa: Construnario Versión 3.51
- Fecha de los precios: 14/11/2023
- Divisa: EUR

**ANCA180T5** u AN/CA180T5. Difusor abierto 5 toberas (caudal de 2 a 25.5 L/min) 180º - Para pasillos entre estanterías Aguilera
Precio: 104.50
Difusor abierto 5 toberas (caudal de 2 a 25.5 L/min) 180? de Aguilera Electrónica.
