# AN/CA1T Cabeza nebulizadora abierta para instalación en tubería seca. - Para aplicaciones locales Aguilera

- Propiedad del archivo: CONSTRUNARIO
- Formato: FIEBDC-3/2012
- Programa: Construnario Versión 3.51
- Fecha de los precios: 14/11/2023
- Divisa: EUR

**ANCA1T** u AN/CA1T Cabeza nebulizadora abierta para instalación en tubería seca. - Para aplicaciones locales Aguilera
Precio: 58.00
Cabeza nebulizadora abierta para instalación en tubería seca. de Aguilera Electrónica. Equipada con 1 tobera. Diámetro ideal para cocinas, motores y puntos especiales.
