# AN/CA360T6. Difusor abierto 6 toberas (caudal de 2.4 a 30.6 L/min) 360º - Para falsos suelos y falsos techos Aguilera

- Propiedad del archivo: CONSTRUNARIO
- Formato: FIEBDC-3/2012
- Programa: Construnario Versión 3.51
- Fecha de los precios: 14/11/2023
- Divisa: EUR

**ANCA360T6** u AN/CA360T6. Difusor abierto 6 toberas (caudal de 2.4 a 30.6 L/min) 360º - Para falsos suelos y falsos techos Aguilera
Precio: 109.00
Difusor abierto 6 toberas (caudal de 2.4 a 30.6 L/min) 360? de Aguilera Electrónica.
