# AN/CA90T5. Difusor abierto 5 toberas (caudal de 2 a 25.5 L/min) 90º - Para aplicaciones generales Aguilera

- Propiedad del archivo: CONSTRUNARIO
- Formato: FIEBDC-3/2012
- Programa: Construnario Versión 3.51
- Fecha de los precios: 14/11/2023
- Divisa: EUR

**ANCA90T5** u AN/CA90T5. Difusor abierto 5 toberas (caudal de 2 a 25.5 L/min) 90º - Para aplicaciones generales Aguilera
Precio: 109.50
Cabeza nebulizadora abierta para instalación en tubería seca, toberas montadas a 90º, 120º o 160º y un rango de caudales suficiente para cubrir una amplia gama de riesgos.
