# AN/CAP120T5 Difusor abierto para pared 5 Toberas. (Caudal de 2 a 25,5 L/min) - Para pared Aguilera

- Propiedad del archivo: CONSTRUNARIO
- Formato: FIEBDC-3/2012
- Programa: Construnario Versión 3.51
- Fecha de los precios: 14/11/2023
- Divisa: EUR

**ANCAP120T5** u AN/CAP120T5 Difusor abierto para pared 5 Toberas. (Caudal de 2 a 25,5 L/min) - Para pared Aguilera
Precio: 113.00
Difusor abierto para pared 5 Toberas. (Caudal de 2 a 25,5 L/min) de Aguilera Electrónica.
