# AN/CC120T7. Difusor abierto 5 toberas (caudal de 2.8 a 35.7 L/min) 120º - Para aplicaciones generales Aguilera

- Propiedad del archivo: CONSTRUNARIO
- Formato: FIEBDC-3/2012
- Programa: Construnario Versión 3.51
- Fecha de los precios: 14/11/2023
- Divisa: EUR

**ANCC120T7** u AN/CC120T7. Difusor abierto 5 toberas (caudal de 2.8 a 35.7 L/min) 120º - Para aplicaciones generales Aguilera
Precio: 177.00
Difusor abierto 5 toberas (caudal de 2.8 a 35.7 L/min) 120? de Aguilera Electrónica.
