# AN/CCOR. Codo de unión orientable para difusor roscado - Accesorios difusores Aguilera

- Propiedad del archivo: CONSTRUNARIO
- Formato: FIEBDC-3/2012
- Programa: Construnario Versión 3.51
- Fecha de los precios: 14/11/2023
- Divisa: EUR

**ANCCOR** u AN/CCOR. Codo de unión orientable para difusor roscado - Accesorios difusores Aguilera
Precio: 55.74
Codo de unión orientable para difusor roscado de Aguilera Electrónica.
