# AN/CTM - Unión inoxidable en “T” para adaptador de mecha - Accesorios difusores Aguilera

- Propiedad del archivo: CONSTRUNARIO
- Formato: FIEBDC-3/2012
- Programa: Construnario Versión 3.51
- Fecha de los precios: 14/11/2023
- Divisa: EUR

| Código | Ud | Descripción | Precio |
|---|---|---|---|
| ANCTM | u | AN/CTM - Unión inoxidable en “T” para adaptador de mecha - Accesorios difusores Aguilera | 65.29 |
