# AN/D1000V. Depósito de polipropileno para la reserva de agua (capacidad 1000 L) - AN/D1000V. Depósito de polipropileno para la reserva de agua (capacidad 1000 L) Aguilera

- Propiedad del archivo: CONSTRUNARIO
- Formato: FIEBDC-3/2012
- Programa: Construnario Versión 3.51
- Fecha de los precios: 14/11/2023
- Divisa: EUR

**AND1000V** u AN/D1000V. Depósito de polipropileno para la reserva de agua (capacidad 1000 L) - AN/D1000V. Depósito de polipropileno para la reserva de agua (capacidad 1000 L) Aguilera
Precio: 2328.00
Depósitos de polipropileno para reserva de agua. Disponen de los mismos componentes que los depósitos de poliéster.
