# AN/D4000 - Depósitos de poliéster - 4000 l - Depósitos de poliéster para la reserva de agua Aguilera

- Propiedad del archivo: CONSTRUNARIO
- Formato: FIEBDC-3/2012
- Programa: Construnario Versión 3.51
- Fecha de los precios: 14/11/2023
- Divisa: EUR

**AND4000** u AN/D4000 - Depósitos de poliéster - 4000 l - Depósitos de poliéster para la reserva de agua Aguilera
Precio: 6886.00
Depósitos de poliéster reforzado con fibra de vidrio (PRFV) para reserva de agua, formado por: depósito, válvula de flotador mecánica para el control de llenado del depósito, filtro de impurezas, interruptor de nivel mínimo, válvula de bola con conector para el latiguillo de aspiración del grupo, válvula de drenaje instalada en la parte inferior del depósito para mantenimiento, tapa de cierre con respiradero y latiguillo de conexión a la bomba.
