# Depósitos de polipropileno - 500 l - Depósitos de polipropileno para la reserva de agua Aguilera

- Propiedad del archivo: CONSTRUNARIO
- Formato: FIEBDC-3/2012
- Programa: Construnario Versión 3.51
- Fecha de los precios: 14/11/2023
- Divisa: EUR

**AND500V** u Depósitos de polipropileno - 500 l - Depósitos de polipropileno para la reserva de agua Aguilera
Precio: 2126.00
Depósitos de polipropileno para reserva de agua. Disponen de los mismos componentes que los depósitos de poliéster.
